# B41 zw. Bad Sobernheim u. Steinhardt
Angebotsaufforderung (GAEB DA XML 3.2, DA83)
Projekt: A13-26-0008
Währung: EUR
Vergabeart: Öffentliche Ausschreibung
Eröffnung: 20.08.2026 11:00:00
Ende der Zuschlagsfrist: 02.10.2026
Auftraggeber: LBM Bad Kreuznach, Landesbetrieb Mobilität Bad Kreuznach, LBM KH,Eberh-Anheuser-Str. 4, 55543 Bad Kreuznach, Eberhard-Anheuser-Straße 4, 55543 Bad Kreuznach, Telefon 0671 804-0, E-Mail lbm@lbm-badkreuznach.rlp.de
Erstellt mit: GXML Toolbox V3.3 R20210630, iTWO_64 V12.0.618, 20.07.2026

## 01 STRASSENBAU
Datum: 20.07.2026

### Bereich 00 BAUSTELLENEINR., BAUBEGL.LEISTUNGEN

#### Abschnitt 00.00 BAUSTELLENEINRICHTUNG

*Hinweis*
und OZ 00.00.0002
Für das Jahr 2026

**00.00.0001 Baustelle einrichten Sämtl.LV-Abschn.*Zufahrt herst.AN**
*** Pauschalposition
StL-Nr. 1910110712
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt nach Wahl des AN herstellen und nach Beendigung
der Baumaßnahme entfernen. Ursprünglichen Zustand wieder herstellen.
Menge: 1,000 Psch
Leistungsbereichkatalog: 101

**00.00.0002 Baustelle räumen Sämtl. LV-Abschn.**
*** Pauschalposition
StL-Nr. 1910111201
Baustelle von allen Geräten, Anlagen, Einrichtungen und
dgl. räumen. Benutzte Flächen und Wege entsprechend dem
ursprünglichen Zustand herrichten. Soweit nicht für
bestimmte Leistungen für das Räumen der Baustelle gesonderte Positionen im Leistungsverzeichnis enthalten
sind, gilt die Pauschale
für alle Leistungen sämtlicher Abschnitte des Leistungsverzeichnisses.
Menge: 1,000 Psch
Leistungsbereichkatalog: 101

*Hinweis*
und OZ 00.00.0004
Für das Jahr 2027

**00.00.0003 Baustelle einrichten Sämtl.LV-Abschn.*Zufahrt herst.AN**
*** Pauschalposition
StL-Nr. 1910110712
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt nach Wahl des AN herstellen und nach Beendigung
der Baumaßnahme entfernen. Ursprünglichen Zustand wieder herstellen.
Menge: 1,000 Psch
Leistungsbereichkatalog: 101

**00.00.0004 Baustelle räumen Sämtl. LV-Abschn.**
*** Pauschalposition
StL-Nr. 1910111201
Baustelle von allen Geräten, Anlagen, Einrichtungen und
dgl. räumen. Benutzte Flächen und Wege entsprechend dem
ursprünglichen Zustand herrichten. Soweit nicht für
bestimmte Leistungen für das Räumen der Baustelle gesonderte Positionen im Leistungsverzeichnis enthalten
sind, gilt die Pauschale
für alle Leistungen sämtlicher Abschnitte des Leistungsverzeichnisses.
Menge: 1,000 Psch
Leistungsbereichkatalog: 101

### Bereich 01 LEISTUNGEN FÜR LAND RLP

#### Abschnitt 01.00 LEISTUNGEN N. BAUSTELLENVERORDNUNG

*Hinweis*
bis einschl. OZ 01.00.0003.
Die Abrechnung der Positionen erfolgt nach gesonderter Rechnungslegung.

**01.00.0001 Vorankündigung erstellen**
*** Pauschalposition
StL-Nr. 19101508
Vorankündigung gemäß Baustellenverordnung erstellen und
spätestens zwei Wochen vor Einrichten der Baustelle der
zuständigen Behörde übermitteln. Vorankündigung sichtbar und witterungsgeschützt auf der Baustelle aushängen. Bei erheblichen Änderungen während der Bauzeit
anpassen.
Menge: 1,000 Psch
Leistungsbereichkatalog: 101

**01.00.0002 SiGe-Plan erstellen**
*** Pauschalposition
StL-Nr. 19101513
Sicherheits- und Gesundheitsschutzplan (SiGe-Plan) nach
RAB 31 erstellen und mit dem Sicherheits- und Gesundheitsschutzkoordinator dieser und weiterer berührter
Baustellen abstimmen. Bei erheblichen Änderungen in der
Ausführung des Bauvorhabens anpassen. Den SiGe-Plan für
jeden Beschäftigten einsehbar auf der Baustelle vorhalten.
Menge: 1,000 Psch
Leistungsbereichkatalog: 101

*Hinweis*
Die Höhe der Abschlagszahlungen richtet sich nach dem zeitlichen Fortschritt der Baumaßnahme bezogen auf die Gesamtbauzeit.

**01.00.0003 SiGe-Koordinator stellen.**
*** Pauschalposition
StL-Nr. 19101528
Sicherheits- und Gesundheitsschutzkoordinator während
der Ausführung des Bauvorhabens nach RAB 30 und Unterlagen des AG stellen.
Menge: 1,000 Psch
Leistungsbereichkatalog: 101

#### Abschnitt 01.01 HILFSLEISTUNG.F.KONTROLLPRÜFUNGEN

*Hinweis*
und OZ 01.01.0002.
Die Abrechnung der Positionen erfolgt nach
gesonderter Rechnungslegung.

**01.01.0001 Belastungsfahrzeug bereitstellen**
StL-Nr. 19101707
Belastungsfahrzeug als Gegengewicht (z.B. ausreichend
beladener Lkw) für Plattendruckversuch bei Kontrollprüfungen bereitstellen.
Menge: 2,000 h
Leistungsbereichkatalog: 101

**01.01.0002 Probegefäß liefern 10-l-Blecheimer*Mithilfe Kprüf.**
StL-Nr. 1910171211
Probegefäß zur Aufnahme von Baustoffproben, für Kontrollprüfungen und für Rückstellproben des AG liefern.
Probegefäß = sauberer 10-l-Blecheimer mit dicht schließendem Deckel.
Mithilfe bei der Probennahme im Baubereich nach Angaben
des AG.
Menge: 84,000 St
Leistungsbereichkatalog: 101

#### Abschnitt 01.02 AUSFÜHRUNGSPLANUNG

*Hinweis*
und OZ 01.02.0002
Die Abrechnung der Position erfolgt nach gesonderter Rechnungslegung.
Gilt für alle Bauabschnitte

**01.02.0001 Ausführungsunterlagen herstellen Deckenbuch/Deckenhöhenplan u. Markierungsplan**
*** Pauschalposition
Ausführungsunterlagen = Deckenbuch, Deckenhöhenplan und Markierungsplan für die Deckenerneuerung im Tiefeinbau auf der B 41 und deren Anschlusstellen und Rampen (gemäß Ausschreibung) nach Angaben des AG herstellen.
Die erforderliche Vermessung der vorh. Fahrbahn, Anschlussstellen, etc. erfolgt mittels SCAN-Vermessung.
Die Bestandsmarkierung ist komplett in Längs- und Querrichtung einzumessen und wird als Grundlage für die Neumarkierung verwendet. Die Unterlagen müssen mind. 2 Wochen vor dem Bau des jeweiligen Bauabschnittes vorliegen.
Deckenbuch/Deckenhöhenplan unter Berücksichtigung des Bestandes nach Angaben des AG sowie der Leistungsansätze bei Asphaltschichten herstellen.
Gradientenberechnung herstellen inkl. Höhenausgleich zur Optimierung der Ebenheit in Längsrichtung und der Querneigungen. Höhenplan (Längsschnitt) mit 10-facher Überhöhung der Höhe in geeigneten Maßstäben (je Plan max. B=1320mm) für Fahrbahnachse und beide Ränder mit Bestands- und Planungshöhen herstellen.
Evtl. Optimierung/Anpassung der Planunterlagen vor Freigabe des AG sind einzurechnen.
Übergabeformate : DA40 (Achsen), DA21 (Gradiente) und DA66 (Querprofile).
Ausführungsunterlagen inklusive Markierungsplan in digitaler Form (CD-ROM) im dwg/dxf-Format und im pdf-Format liefern.
Menge: 1,000 Psch
Kostenträger: 3
Leistungsbereichkatalog: 113

**01.02.0002 Scan-Vermessung**
*** Pauschalposition
Scan-Vermessung mit Scanner inkl. Trägerfahrzeug, Software und Bedienpersonal für Auswertung und Planung inkl. Supportingenieur für die Untersützung bei der Auswertung einschließlich Verwaltungsaufwand und interne technische Bearbeitung.
Menge: 1,000 Psch

*Hinweis*
Die Abrechnung der Positionen erfolgt nach gesonderter Rechnungslegung.

### Bereich 02 KAMPFMITTELORTUNG

#### Abschnitt 02.00 SONDIEREN

*Hinweis*
Im Bereich der Schadstellen (grundhafte Erneuerung des Asphaltoberbaues)

**02.00.0001 Flächensondierung durchführen**
StL-Nr. 21126201090900
Flächensondierung nach Unterlagen des AG innerhalb der
Räumstelle durchführen. Störpunkte sind zu erfassen und
zu dokumentieren. Die Dokumentation ist dem AG zu übergeben.
Sondierverfahren 'für die zu sondierende Fläche geeignetes, rechnergestütztes Verfahren nach Wahl des AN. Meßfelder einteilen.
Belastungskarte erstellen und auf Anomalien wie Bombenblindgänger interpretieren.
Belastung qualifizieren und vor Ort dauerhaft vermarken.
Aufgraben von Anomalien ist nicht im Leistungsumfang enthalten.'

Neigung der Geländeoberfläche 'bis max. 1:5.'
Menge: 900,000 m2

#### Abschnitt 02.01 AUSWERTUNG FELDMESSUNGEN

**02.01.0001 Feldsondierungen auswerten**
*** Pauschalposition
Belastungskarte erstellen und auf Anomalien wie Bombenblindgänger interpretieren einschl. geografischer Ausdruck der Datenaufnahme.
Belastung qualifizieren und vermarken einschl. Vermessen der einzelnen Störpunkte.
Menge: 1,000 Psch
Leistungsbereichkatalog: 103

**02.01.0002 Dokumentation erstellen**
*** Pauschalposition
Dokumentation- und Berichterstellung in Form einer farbcodierten Belastungskarte sowie eines Abschlussberichtes gemäß Vorgaben des staatlichen Kampfmittelräumdienstes in 3-facher Ausfertigung.
Menge: 1,000 Psch
Leistungsbereichkatalog: 103

#### Abschnitt 02.02 ÜBERPRÜFUNG VON STÖRPUNKTEN

**02.02.0001 Ortungsfachkraft einsetzen**
Überwachung maschineller Aufgrabungen durch eine Munitions- bzw. Ortungsfachkraft mit Befähigungsschein nach § 20 des Sprengstoffgesetzes auf Anordnung des AG ausführen.
Rückmessen kampfmittelrelevanter Anomalien.  Visuelle Kontrolle einschl. Bewertung und Identifizierung des Störfaktors sowie Dokumentation und Berichterstellung.
Sondierung von Arbeitssohlen mit Sonde.
An- und Abfahrt der Ortungsfachkraft wird gesondert vergütet.
Menge: 5,000 h
Leistungsbereichkatalog: 103

**02.02.0002 Helferkraft einsetzen**
Helferkraft für manuelle Freilegung von Anomalien auf Anordnung des AG einsetzen.
Menge: 5,000 h
Leistungsbereichkatalog: 103

**02.02.0003 Bagger einsetzen**
Bagger für maschinelle Aufgrabung von tiefer liegenden Anomalien auf Anordnung des AG einsetzen.
Aushubmaterial seitlich lagern.
Rückverfüllung der Bergungsgrube mit Aushubmaterial einschl. Verdichtung des Bodens ausführen.
Baggerfahrer mit Kenntnissen in der Kampfmittelräumung.
Hydraulikbagger geeigneter Größe.
Menge: 2,000 h
Leistungsbereichkatalog: 103

**02.02.0004 An- und Abfahrt Ortungsfachkraft**
An- und Abfahrt Ortungsfachkraft zur fachtechnischen Begleitung tiefergehender maschineller Aufgrabungs-arbeiten.
Die Abrechnung der Leistung erfolgt einmal pro Einsatz der Ortungsfachkraft.
Menge: 2,000 St
Leistungsbereichkatalog: 103

**02.02.0005 An- und Abfahrt Helferkraft**
An- und Abfahrt Helferkraft zur manuellen Freilegung von Anomalien.
Die Abrechnung der Leistung erfolgt einmal pro Einsatz der Helerkraft.
Menge: 2,000 St
Leistungsbereichkatalog: 103

### Bereich 03 ERDBAU

#### Abschnitt 03.00 VORARBEITEN

**03.00.0001 Fläche abräumen Aufwuchs*Wurzelstöcke Wst. Verwert. AN*S.Abr.Verwert.AN ges.Räumg.Verw.AN**
*** Pauschalposition
StL-Nr. 2410600311000113
Fläche nach Unterlagen des AG abräumen.
Strauch- und Baumbestand sowie sonstiger Aufwuchs bis
zu 0,10 m Stammdurchmesser, 1,00 m über dem Erdboden
gemessen, einschließlich Wurzelwerk.
Wurzelstöcke anderweitig gefällter Bäume bis zu 0,10 m
Durchmesser an der Schnittstelle roden.
Wurzelstöcke nach Wahl des AN verwerten.
Schlagabraum nach Wahl des AN verwerten.
Gesamtes Räumgut nach Wahl des AN verwerten.
Menge: 1,000 Psch
Leistungsbereichkatalog: 106

#### Abschnitt 03.01 OBERBODEN

*Hinweis*
Zur Herstellung der Verkehrsinseln Anschlussstelle K 20

**03.01.0001 Oberboden abtragen und andecken*Abtr.über 10-30cm Trennstr./Inseln Abrechnung Abtrag**
StL-Nr. 2410611390250901
Oberboden ggf. einschließlich Vegetationsdecke abtragen
und profilgerecht wieder andecken einschließlich erforderlicher Zwischenlagerung auf Flächen nach Wahl des
AN. Beschreibung der Homogenbereiche nach Unterlagen
des AG.
Homogenbereich 'O1'

Dicke des Abtrages über 10 bis 30 cm.
Andeckung auf Trennstreifen und Verkehrsinseln.
Dicke der Andeckung 'über 10 bis 30 cm.'

Abrechnung nach Abtragsprofilen.
Menge: 30,000 m3
Leistungsbereichkatalog: 106

**03.01.0002 Rasenansaat mit RSM herstellen*Feinplanum herst. Menge 10 g/m2*RSM 7.2.1**
StL-Nr. 21107202092230
Rasenansaat mit RSM herstellen. Saatgut ohne Entmischung ausbringen, einarbeiten und andrücken.
Fläche '= Verkehrsinseln, Böschungen, Seitenstreifen, Trennstreifen, Mulden, Gräben, Bankette u.ä.
Lieferung wird nicht gesondert vergüte'

Feinplanum herstellen.
Saatgutmenge = 10 g/m2.
Regelsaatgutmischung (RSM) 7.2.1 Landschaftsrasen -
Trockenlagen ohne Kräuter.
Menge: 300,000 m2
Leistungsbereichkatalog: 107

### Bereich 04 ENTWÄSSERUNG FÜR STRASSEN

#### Abschnitt 04.00 STRASSENABLÄUFE

**04.00.0001 Aufsatz für Straßenabl. anpassen*ADicke bis 10 cm höher bis 5 cm*Mörtel M20**
StL-Nr. 241105359111
Aufsatz des Straßenablaufs freilegen und entsprechend
Bauablauf an die neue planmäßige Höhe anpassen. Aufbrucharbeiten zum Freilegen des Aufsatzes ausführen.
Flächenbefestigung herstellen. Ausbauen sowie Liefern
und Einbauen von Schachtteilen werden gesondert
vergütet.
Umgebende Fläche 'Plattenbelag und Asphalt'

Aufbruchdicke bis 10 cm.
Aufsatz höher setzen bis 5 cm.
Fuge zwischen Fertigteilen mit Mörtel M20 vollflächig
herstellen, Fugen glattstreichen.
Menge: 10,000 St
Leistungsbereichkatalog: 110

### Bereich 05 SCHICHTEN OHNE BINDEMITTEL

#### Abschnitt 05.00 VORARBEITEN

**05.00.0001 Unterlage profilieren*EV2 mind.120 Unebenh. max.2 cm**
StL-Nr. 241120209201
Unterlage für Schicht ohne Bindemittel auf Sollhöhe
nach Unterlagen des AG profilieren und verdichten.
Liefern von Baustoff bzw. Entfernen von überschüssigem Baustoff wird gesondert vergütet.
Unterlage '= Frostschutzschicht im Bereich der Schadstelle.'

Verformungsmodul der profilierten Unterlage mindestens 120 MPa.
Unebenheit innerhalb einer 4,00 m langen Messstrecke
höchstens 2 cm in Längs- und Querrichtung.
Menge: 900,000 m2
Leistungsbereichkatalog: 112

**05.00.0002 Unterlage profilieren*Unebenh. max.2 cm**
StL-Nr. 241120209001
Unterlage für Schicht ohne Bindemittel auf Sollhöhe
nach Unterlagen des AG profilieren und verdichten.
Liefern von Baustoff bzw. Entfernen von überschüssigem Baustoff wird gesondert vergütet.
Unterlage 'nach dem Rückbau der Verkehrsinseln.
In schmalen Streifen bis ca. 1,00 m'

Unebenheit innerhalb einer 4,00 m langen Messstrecke
höchstens 2 cm in Längs- und Querrichtung.
Menge: 200,000 m2
Leistungsbereichkatalog: 112

**05.00.0003 Baustoff f. Profilausgleich liefern**
StL-Nr. 2411203199
Baustoff für Profilausgleich liefern.
Baustoff 'gemisch 0/32 mm für die Frostschutzschicht.'
Menge: 30,000 t
Leistungsbereichkatalog: 112

**05.00.0004 Überschüssigen Baustoff entfernen Abrechnung Abtrag**
StL-Nr. 2411203601
Überschüssigen Baustoff, der bei der Profilierung der
Unterlage anfällt, aufnehmen und entfernen. Baustoff
nach Wahl des AN verwerten. Baustoff nach
Unterlagen des AG.
Abrechnung nach Abtragsprofilen.
Menge: 65,000 m3
Leistungsbereichkatalog: 112

*Hinweis*
Im Bereich von Randeinfassungen und Bordanlagen werden keine Bankettarbeiten durchgeführt. Hier muss lediglich der Wasserabfluss gewährleistet sein. Liefermaterial auch für ausgefahrene Bankette in Umleitungsstrecken auf Anordnung des AG.

#### Abschnitt 05.01 BANKETTE

**05.01.0001 Bankette anpassen freier Rand**
Vorhandene Bankette an die neue Asphaltdecke anpassen.
Fahrbahnrand aus Oberboden im Bereich der Bankette so freilegen, dass die Aus- und Einbauarbeiten der Asphaltschichten durchgeführt werden können. Fläche nachverdichten.
Material zum Wiedereinbau seitlich im Baubereich lagern.
Nach Herstellen der Randabdichtung der neuen
Fahrbahndecken Material aufnehmen, profilgerecht
einbauen und verdichten. Überschüssiges Material flächenhaft innerhalb des Baufeldes verteilen.
Andeckung in unterschiedlichen Stärken, bis ca. 0,20 m.
Menge: 5000,000 m

**05.01.0002 Bankette anpassen vor Schutzplanken**
Vorhandene Bankette an die neue Asphaltdecke anpassen.
Fahrbahnrand aus Oberboden im Bereich der Bankette so freilegen, dass die Aus- und Einbauarbeiten der Asphaltschichten durchgeführt werden können. Fläche nachverdichten.
Material zum Wiedereinbau seitlich im Baubereich lagern.
Nach Herstellen der Randabdichtung der neuen
Fahrbahndecken Material aufnehmen, profilgerecht
einbauen und verdichten. Überschüssiges Material flächenhaft innerhalb des Baufeldes verteilen.
Andeckung in unterschiedlichen Stärken, bis ca. 0,20 m.
Bankette vor Schutzplanken mit beengten Verhältnissen.
Menge: 3500,000 m

#### Abschnitt 05.02 SONSTIGE LEISTUNGEN

*Hinweis*
Die Anzahl der vorhandenen Einbauten wird für alle u.a. Arbeiten einmal abgerechnet und vergütet.

**05.02.0001 Erschwernis durch Einbauten**
StL-Nr. 2411290899
Erschwernis durch Einbauten. Abgerechnet wird nach
Stück Einbauteil.
Beim 'Aufnehmen und Einbauen von Banketten.'

Einbauten '= Schächte, etc.'
Menge: 5,000 St
Leistungsbereichkatalog: 112

### Bereich 06 ASPHALTBAUWEISEN

#### Abschnitt 06.00 VORARBEITEN

**06.00.0001 Radeinfassung freilegen**
Die vorhandenen Radeinfassung freilegen.
Tiefbordstein etc. mittels Kehrsaugwagen mit Drahtbesen und Mobilbagger freilegen.
Das aufgesaugte und abgeschälte Material einer Beseitung und Verwertung nach Wahl des AN zuführen.
Die Entsorgung wird nicht gesondert vergütet.
Menge: 600,000 m

**06.00.0002 Bordsteinanlage reinigen**
Bordsteinanlage reinigen.
Bordsteinanlage = Rinnenbordsteine oder Rinne aus Beton.
Rinne, Fugen sowie oberer Bordsteinrand mittels Kehrsaugwagen mit Drahtbesen und Mobilbagger reinigen.
Das aufgesaugte und abgeschälte Material einer Beseitung und Verwertung nach Wahl des AN zuführen.
Die Entsorgung wird nicht gesondert vergütet.
Menge: 2000,000 m
Leistungsbereichkatalog: 115

*Hinweis*
bis einschl. OZ 06.00.0006.
Die Erschwernisse für das Trennen an mehreren Stellen und in mehreren Teillängen etc. sind in die EP einzurechnen.

**06.00.0003 Asphaltbefestigung trennen Einzelfl.*schneiden Dicke ü. 3-6 cm**
StL-Nr. 231130383102
Asphaltbefestigung geradlinig trennen.
in Einzelflächen längs und quer zur Fahrbahnachse,
Trennen durch Schneiden.
Dicke der Asphaltbefestigung über 3 bis 6 cm.
Menge: 2600,000 m
Leistungsbereichkatalog: 113

**06.00.0004 Asphaltbefestigung trennen Einzelfl.*schneiden Dicke ü. 6-12 cm**
StL-Nr. 231130383103
Asphaltbefestigung geradlinig trennen.
in Einzelflächen längs und quer zur Fahrbahnachse,
Trennen durch Schneiden.
Dicke der Asphaltbefestigung über 6 bis 12 cm.
Menge: 3000,000 m
Leistungsbereichkatalog: 113

**06.00.0005 Asphaltbefestigung trennen Einzelfl.*schneiden Dicke ü. 24-30 cm**
StL-Nr. 231130383106
Asphaltbefestigung geradlinig trennen.
in Einzelflächen längs und quer zur Fahrbahnachse,
Trennen durch Schneiden.
Dicke der Asphaltbefestigung über 24 bis 30 cm.
Menge: 250,000 m
Leistungsbereichkatalog: 113

**06.00.0006 Asphaltbefestigung trennen*schneiden Dicke ü. 3-6 cm**
StL-Nr. 231130389102
Asphaltbefestigung geradlinig trennen.
Bereich 'halbseitige Bauweise.
Rückschnitt längs zur Fahrbahnachse gem. Baubeschreibung 5.2.6. Das Aufnehmen wird über die Fräs-OZ vergütet.'

Trennen durch Schneiden.
Dicke der Asphaltbefestigung über 3 bis 6 cm.
Menge: 2000,000 m
Leistungsbereichkatalog: 113

**06.00.0007 Asphaltbefestigung trennen*schneiden Dicke ü. 6-12 cm**
StL-Nr. 231130389103
Asphaltbefestigung geradlinig trennen.
Bereich 'halbseitige Bauweise.
Rückschnitt längs zur Fahrbahnachse gem. Baubeschreibung 5.2.6. Das Aufnehmen wird über die Fräs-OZ vergütet.'

Trennen durch Schneiden.
Dicke der Asphaltbefestigung über 6 bis 12 cm.
Menge: 2000,000 m
Leistungsbereichkatalog: 113

**06.00.0008 Asphalt fräsen ADS Fräsasph. verw.**
StL-Nr. 2311300519909010
Asphalt fräsen und Fräsgut aufnehmen. Anschlusskante
geradlinig auf Frästiefe herstellen. Der Schnittlinienabstand darf maximal 15 mm betragen.
Asphaltdeckschicht.
Asphaltschicht '= Asphaltbeton und Splittmastrixasphalt.'

Frästiefe 'über 3 bis 6 cm.'

Fläche '=  Fahrbahn, Zwickel und Streifen des gesamten Ausbaubereiches nach Unterlagen des AG.'

Fräsasphalt nach Wahl des AN verwerten.
Menge: 51000,000 m2
Leistungsbereichkatalog: 113

**06.00.0009 Asphalt fräsen ABS*Fräsasph. verw.**
StL-Nr. 2311300520909010
Asphalt fräsen und Fräsgut aufnehmen. Anschlusskante
geradlinig auf Frästiefe herstellen. Der Schnittlinienabstand darf maximal 15 mm betragen.
Asphaltbinderschicht.
Frästiefe 'über 5 bis 9 cm.'

Fläche '=  Fahrbahn, Zwickel und Streifen des gesamten Ausbaubereiches nach Unterlagen des AG.'

Fräsasphalt nach Wahl des AN verwerten.
Menge: 51000,000 m2
Leistungsbereichkatalog: 113

**06.00.0010 Asphalt fräsen*Tiefe ü.1-2,5 cm*Fräsasph. verw.**
StL-Nr. 2311300590209010
Asphalt fräsen und Fräsgut aufnehmen. Anschlusskante
geradlinig auf Frästiefe herstellen. Der Schnittlinienabstand darf maximal 15 mm betragen.
Asphalt 'binderschicht mit geringen Anteilen von Asphalttragschicht.'

Frästiefe über 1 bis 2,5 cm.
Fläche '= Schollen und kleiner Ausbrüche im gesamten Baubereich in Teilflächen in einem separaten Fräsgang auf Anordnung des AG.'

Fräsasphalt nach Wahl des AN verwerten.
Menge: 25000,000 m2
Leistungsbereichkatalog: 113

**06.00.0011 Asphaltbefestigung aufnehmen*Aufbr. Verw.**
StL-Nr. 2311303390090903
Asphaltbefestigung aufbrechen und aufnehmen. Abrechnung
erfolgt nach Abtragsprofilen.
Fläche '=in Schadstellen, Zwickel und Streifen nach Unterlagen des AG. etc.'

Dicke der Asphaltbefestigung 'über 5 bis 15 cm.'

Gesamtaufbruchtiefe 'über 5 cm bis 15 cm.'

Aufbruchgut nach Wahl des AN verwerten.
Menge: 90,000 m3
Leistungsbereichkatalog: 113

**06.00.0012 Asphaltbefestigung aufnehmen*Aufbr. Verw.**
StL-Nr. 2311303390090903
Asphaltbefestigung aufbrechen und aufnehmen. Abrechnung
erfolgt nach Abtragsprofilen.
Fläche '= zum Ausbau von Randeinfssungen nach Unterlagen des AG.,in schmale Streifen, Zwickel, etc.'

Dicke der Asphaltbefestigung 'über 10 bis 20 cm.'

Gesamtaufbruchtiefe 'über 10 cm bis 20 cm.'

Aufbruchgut nach Wahl des AN verwerten.
Menge: 25,000 m3
Leistungsbereichkatalog: 113

**06.00.0013 Unterlage reinigen*lose Teile aufn.**
StL-Nr. 231130589109
Unterlage reinigen. Anfallendes Kehrgut nach Wahl des
AN verwerten.
Unterlage '= gefräste Asphaltbefestigung.'

Lose Bestandteile von Schadstellen aufnehmen.
Reinigungsgerät 'nach Wahl des AN.'
Menge: 51000,000 m2
Leistungsbereichkatalog: 113

**06.00.0014 Unterlage reinigen*lose Teile aufn.**
StL-Nr. 231130589109
Unterlage reinigen. Anfallendes Kehrgut nach Wahl des
AN verwerten.
Unterlage '= neue Asphaltbefestigung.'

Lose Bestandteile von Schadstellen aufnehmen.
Reinigungsgerät 'nach Wahl des AN.'
Menge: 51000,000 m2
Leistungsbereichkatalog: 113

**06.00.0015 Bitumenemulsion aufsprühen Bk100-Bk3,2 C60BP4-S**
StL-Nr. 23113068190199
Bitumenemulsion zur Herstellung des Schichtenverbundes
aufsprühen.
Auf Verkehrsflächen der Belastungsklassen Bk100 bis
Bk3,2.
Unterlage '= Asphaltbefestigung frisch, gefräst sowie Bestand.'

Bindemittel = C60BP4-S.
Bindemittelmenge 'in Anlehnung an Tabelle 7 der ZTV Asphalt-StB 07/13.'

Vor Einbau 'der Asphaltbinder- und Asphaltdeckschicht.'
Menge: 31,000 t
Leistungsbereichkatalog: 113

*Hinweis*
und OZ 06.00.0018. Die Länge der vorhandenen Einfassungen wird für alle u.a. Arbeiten einmal abgerechnet und vergütet. Für Einfassungen werden Erschwernisse nur vergütet, wenn deren Herstellung oder Anpassung nicht im Leistungsumfang enthalten ist.

**06.00.0016 Erschwernis infolge Einfassungen Erschwer. gesamt*Asphaltbefestig.**
StL-Nr. 231130831599
Erschwernis infolge Einfassungen, Borden und Fahrbahnübergängen. Abgerechnet wird die Länge der Einfassung.
Erschwernis beim Fräsen oder Aufnehmen, Aufsprühen von
Bitumenemulsionen sowie Herstellen von Asphaltschichten.
Asphaltbefestigung.
Einbauten '= Einfassungen, Kappen  und Borde.'
Menge: 2500,000 m
Leistungsbereichkatalog: 113

*Hinweis*
Beschädigungen an den Übergangskonstrucktion zu den Brückenbauwerken gehen zu Lasten des AN.

**06.00.0017 Erschwernis infolge Einfassungen Erschwer. gesamt*Asphaltbefestig.**
StL-Nr. 231130831599
Erschwernis infolge Einfassungen, Borden und Fahrbahnübergängen. Abgerechnet wird die Länge der Einfassung.
Erschwernis beim Fräsen oder Aufnehmen, Aufsprühen von
Bitumenemulsionen sowie Herstellen von Asphaltschichten.
Asphaltbefestigung.
Einbauten 'Übergänge zu Brückenbauwerken.'
Menge: 70,000 m
Leistungsbereichkatalog: 113

*Hinweis*
Die Anzahl der vorhandenen Einbauten wird für alle u.a. Arbeiten einmal abgerechnet und vergütet.

**06.00.0018 Erschwernis infolge Einbauten Erschwer. gesamt*Asphaltbefestig.**
StL-Nr. 231130781599
Erschwernis infolge Einbauten, Schächten und Straßenabläufen. Abgerechnet wird je Stück Einbauteil.
Erschwernis beim Fräsen, Aufnehmen, Aufsprühen von Bi-
tumenemulsionen sowie Herstellen von Asphaltschichten.
Asphaltbefestigung.
Einbauten 'Straßenabläufe, Schächte, Hydranten, Schieber, etc
Siehe auch Baubeschreibung 1.1.6.'
Menge: 10,000 St
Leistungsbereichkatalog: 113

#### Abschnitt 06.01 ASPHALTTRAGSCHICHT

**06.01.0001 Asphalttragsch. aus AC 22 T S herst Bk10 Bitumen 50/70**
StL-Nr. 23113123391009
Asphalttragschicht aus Asphalttragschichtmischgut
AC 22 T S herstellen. Anlieferung des Asphaltmischguts
in thermoisolierten Transportbehältern.
In Verkehrsflächen der Belastungsklasse Bk10.
Einbau 'in Schadstellen, in schmalen Streifen,  usw.'

Bindemittel = 50/70.
Einbau 'dicke ca. 10 - 14 cm.'
Menge: 310,000 t
Leistungsbereichkatalog: 113

**06.01.0002 Asphalttragsch. aus AC 22 T S herst Bk3,2 Bitumen 50/70**
StL-Nr. 23113123491009
Asphalttragschicht aus Asphalttragschichtmischgut
AC 22 T S herstellen. Anlieferung des Asphaltmischguts
in thermoisolierten Transportbehältern.
In Verkehrsflächen der Belastungsklasse Bk3,2.
Einbau 'in Verkehrsinseln, in schmalen Streifen und Zwickeln
Im Handeinbau.'

Bindemittel = 50/70.
Einbau 'dicke ca. 10 - 15 cm.'
Menge: 55,000 t
Leistungsbereichkatalog: 113

#### Abschnitt 06.02 ASPHALTBINDERSCH. AUS ASPHALTBINDER

**06.02.0001 Asphaltbindersch.a. AC 16 B S herst Bk10 Bitumen 25/55-55A*Kategorie C 95/1 Gestein SZ 18 mit Beschicker**
StL-Nr. 2311322439121901
Asphaltbinderschicht aus Asphaltbinder AC 16 B S herstellen. Anlieferung des Asphaltmischguts in
thermoisolierten Transportbehältern.
In Verkehrsflächen der Belastungsklasse Bk10.
Einbau 'in Fahrbahn der Deckenerneuerungsbereichen, Verzögerungs- und Beschleunigungsstreifen, im Bereich der Anschlussstellen und Äste, in Übergangsbereichen und Angleichungsbereichen.
Einbaudicke = ca. 8 cm.'

Bindemittel = 25/55-55 A.
Grobe Gesteinskörnung = Kategorie C 95/1.
Grobe Gesteinskörnung = Kategorie SZ 18.
Fremdfüller '= Calciumhydroxid nach Unterlagen des AG.'

Einbau mit Beschicker.
Menge: 10500,000 t
Leistungsbereichkatalog: 113

#### Abschnitt 06.03 ASPHALTDECKSCH. AUS ASPHALTBETON

**06.03.0001 Asphaltdecksch. aus AC 11 D S herst Bk10 Bitumen 25/55-55A mit Beschicker**
StL-Nr. 2311331819199901
Asphaltdeckschicht aus Asphaltbeton für Asphaltdeckschichten AC 11 D S herstellen. Anlieferung des
Asphaltmischguts in thermoisolierten
Transportbehältern.
In Verkehrsflächen der Belastungsklasse Bk10.
Einbau '= 4 cm.
In Fahrbahn der Deckenerneuerungsbereichen, Verzögerungs- und Beschleunigungsstreifen, im Bereich der Anschlussstellen und Äste, in Übergangsbereichen und Angleichungsbereichen'

Bindemittel = 25/55-55 A.
Grobe Gesteinskörnung '= Kategorie C 95/1 mit einem 20 M.-% igen Anteil zugelassener Aufhellungsgesteine aus Quarzit oder 30 M.-% igen Anteil an alpiner Moräne bezogen auf das gesamte Gesteinskörnungsgemisch.'

Grobe Gesteinskörnung = Kategorie PSV '51.'

Fremdfüller '= Kalksteinfüller und Calciumhydroxid nach Unterlagen des AG.'

Einbau mit Beschicker.
Menge: 51000,000 m2
Leistungsbereichkatalog: 113

#### Abschnitt 06.04 SONSTIGE LEISTUNGEN

**06.04.0001 Naht in Asphaltschicht herst. Naht ATS*Längs-/Quernaht Kantenandrückroll*Bitumen heiß**
StL-Nr. 23113907331399
Naht in Asphaltschicht herstellen.
Naht in Asphalttragschicht.
Längs- und Quernaht.
Herstellung der Nahtflanke durch Kantenandrückrolle.
Heiß aufzubringendes Straßenbaubitumen auf die Nahtflanke volldeckend auftragen oder anspritzen, Menge
50g/m je cm Schichtdicke.
Dicke der Schicht 'über 10 bis 15 cm.'
Menge: 450,000 m
Leistungsbereichkatalog: 113

**06.04.0002 Naht in Asphaltschicht herst. Naht ABS*Längs-/Quernaht Kantenandrückroll*Bitumen heiß Dicke ü.7,5-9 cm**
StL-Nr. 23113907231304
Naht in Asphaltschicht herstellen.
Naht in Asphaltbinderschicht.
Längs- und Quernaht.
Herstellung der Nahtflanke durch Kantenandrückrolle.
Heiß aufzubringendes Straßenbaubitumen auf die Nahtflanke volldeckend auftragen oder anspritzen, Menge
50g/m je cm Schichtdicke.
Dicke der Schicht über 7,5 bis 9,0 cm.
Menge: 2500,000 m
Leistungsbereichkatalog: 113

*Hinweis*
Die Herstellung der Fugen in mehreren einzelnen
Teilabschnittten, Streifen, Angleichungsflächen,
Anschlussbereichen der Wege, Zufahrten etc. ist
einzurechnen.

**06.04.0003 Anschluss a. Fuge m. Fugenm. herst. Längs-/Querfuge*Deckschicht Tiefe 40 mm*Breite 10 mm Fugenmasse N2**
StL-Nr. 2311391231061001
Anschluss als Fuge mit Fugenmasse herstellen.
Längs- und Querfuge.
In der Asphaltdeckschicht ausbilden.
Fugenspalttiefe = 40 mm.
Fugenspaltbreite = 10 mm.
Mit heiß verarbeitbarer Fugenmasse Typ N2, einschließlich zugehörigem und zuvor aufgetragenem Voranstrichmittel.
Menge: 2500,000 m
Leistungsbereichkatalog: 113

**06.04.0004 Randabdichtung herstellen Abd. 25/55-55 A**
StL-Nr. 231139220199
Flankenfläche des hochliegenden Randes der Asphaltschichten abdichten.
Abdichtung mit 25/55-55 A.
Herstellung 'für die Asphaltdeck- und Asphaltbinderschicht in einem Arbeitsgang.'

Dicke der abzudichtenden Asphaltbefestigung 'über 10 bis 20 cm.'
Menge: 3500,000 m
Leistungsbereichkatalog: 113

**06.04.0005 Abstumpfungsmaßnahme durchführen LFK 1/3*Gestein wie Aufh.*maschinell**
StL-Nr. 231139521291
Abstumpfungsmaßnahme zur Erhöhung der Anfangsgriffigkeit durch gleichmäßiges Aufbringen und Einwalzen von
Abstreukörnung durchführen. Nicht gebundene Abstreukörnung aufnehmen und nach Wahl des AN verwerten.
Abstreukörnung = Lieferkörnung 1/3.
Aus Gestein wie Aufhellungsgestein in Asphaltdeckschicht.
Abstreumenge '= 0,5 bis 1 kg/m2.'

Maschinell abstreuen.
Menge: 51000,000 m2
Leistungsbereichkatalog: 113

### Bereich 07 PFLASTER, PLATTENBEL., EINFASSUNGEN

#### Abschnitt 07.00 VORARBEITEN

**07.00.0001 Bordstein aufnehmen. Flachbord Bet 25*Fund.ü10-20/R-St. alles Verw. AN**
StL-Nr. 23115031450200
Bordstein aufnehmen.
Bordstein = Flachbordstein aus Beton, ca. 20/25 bis
30/25 cm.
Fundament aus Beton, über 10 bis 20 cm dick, und
Rückenstütze aus Beton aufbrechen.
Sämtliche Steine und übriges Aufbruchgut nach Wahl des
AN verwerten.
Menge: 180,000 m
Leistungsbereichkatalog: 115

**07.00.0002 Rinne aus Betonformst. aufnehmen Rinnenpl.8-10 cm*Breite bis 20 cm Fugenmörtel*Fund.bet. ü.10-20 Verwertung AN**
StL-Nr. 23115041411201
Rinne aus Betonformsteinen aufnehmen. Aufbruch der
Tragschicht wird gesondert vergütet.
Art = Rinnenplatte, Dicke über 8 bis 10 cm.
Breite bis 20 cm.
Mit Fugenfüllung aus hydraulisch gebundenem Fu-
genmörtel.
Fundament aus Beton/Mörtel, über 10 bis 20 cm dick,
aufbrechen.
Formsteine und Aufbruchgut nach Wahl des AN verwerten.
Menge: 180,000 m
Leistungsbereichkatalog: 115

**07.00.0003 Pflasterd. a. Betonst. d. AG herst. Pflaster gelagert SZ18/LA20**
StL-Nr. 2311511199191999
Pflasterdecke aus Betonsteinen des AG herstellen.
In Flächen 'Nebenflächen, in schmalen Streifen, etc.'

Einzelflächen 'bis 5 m2.'

Pflastersteine gelagert innerhalb der Baustelle aufnehmen und fördern.
Format für Rastermaß 'doppel-T'

Baustoffgemisch für Bettung und Fugen Kategorie
SZ18/LA20.
Bettung aus Baustoffgemisch 'Brechsand-Splitt-Gemisch.'

Fuge 'mit Baustoffgemisch 0/2, mit Durchgang auf dem Sieb 1 mm von 40 Bis 70 M.-v.H.'

Verband 'Steine nach bestehendem Muster wieder verlegen. Höhe
angleichen. Überschüssige Steine sowie Steine, die zum
Verlegen nicht mehr verwendet werden können, in
Eigentum des AN übernehmen und von der Baustelle
entfernen.
Ersatzsteine über 10 bis 15 v. H. der Fläche liefern.'
Menge: 4,000 m2
Leistungsbereichkatalog: 115

**07.00.0004 Pflastersteine zuarbeiten*Dicke ü. 8-10 cm**
StL-Nr. 231151950902
Pflastersteine auf Passmaß trennen und Pflastersteine
an Kanten und Einfassungen oder an Aussparungen und
Einbauten über 1,00 m2 Einzelgröße zuarbeiten, nassschneiden oder behauen.
Das Zuarbeiten, Nassschneiden oder Behauen der Pflastersteine an Aussparungen und Einbauten bis zu 1,00 m2
Einzelgröße wird gesondert vergütet.
Art '= Betonstein- und Verbundsteinpflaster.'

Dicke über 8 bis 10 cm.
Menge: 20,000 m
Leistungsbereichkatalog: 115

#### Abschnitt 07.01 BORDE UND EINFASSUNGEN

*Hinweis*
Bis einschl. OZ 07.01.0003.
Evtl. Zuarbeiten der Bordsteine auf Passmass (Trennschnitte, Gehrungsschnitte) und erf. Dehnungsfugen sind in die Einheitspreise einzurechnen und werden nicht gesondert vergütet

**07.01.0001 Bordstein aus Beton setzen BSt. FB 20x25 cm*Vorsatzschicht gerader Stein**
StL-Nr. 2311531113100199
Bordstein aus Beton setzen. Breite der Rückenstütze
mind. 15 cm.
Bordstein = FB 20 x 25 cm.
Vorsatzschicht mit Weißzement und Weißpigment.
Gerader Stein.
Rückenstütze 'aus Beton C 20/25 bis 10 cm unter OF Bordstein, 15 cm breit, herstellen.'

Fundamentbeton 'aus Beton C 20/25, 20 cm dick, herstellen.
Erforderliche Erdarbeiten ausführen.'
Menge: 150,000 m
Leistungsbereichkatalog: 115

**07.01.0002 Bordstein aus Beton setzen BSt. FB 20x25 cm*Vorsatzschicht Halbm. ü. 1-2,5 m**
StL-Nr. 2311531113100499
Bordstein aus Beton setzen. Breite der Rückenstütze
mind. 15 cm.
Bordstein = FB 20 x 25 cm.
Vorsatzschicht mit Weißzement und Weißpigment.
Kurvenstein, Halbmesser größer 1,00 bis 2,50 m.
Rückenstütze 'aus Beton C 20/25 bis 10 cm unter OF Bordstein, 15 cm breit, herstellen.'

Fundamentbeton 'aus Beton C 20/25, 20 cm dick, herstellen.
Erforderliche Erdarbeiten ausführen.'
Menge: 15,000 m
Leistungsbereichkatalog: 115

**07.01.0003 Bordstein aus Beton setzen BSt. FB 20x25 cm*Vorsatzschicht Halbm. bis 1 m**
StL-Nr. 2311531113100599
Bordstein aus Beton setzen. Breite der Rückenstütze
mind. 15 cm.
Bordstein = FB 20 x 25 cm.
Vorsatzschicht mit Weißzement und Weißpigment.
Kurvenstein, Halbmesser bis 1,00 m.
Rückenstütze 'aus Beton C 20/25 bis 10 cm unter OF Bordstein, 15 cm breit, herstellen.'

Fundamentbeton 'aus Beton C 20/25, 20 cm dick, herstellen.
Erforderliche Erdarbeiten ausführen.'
Menge: 15,000 m
Leistungsbereichkatalog: 115

#### Abschnitt 07.02 RINNEN,MULDEN,STREIFEN AUS PFLASTER

*Hinweis*
Erf. Dehnungsfugen, Trennschnitte sowie das Verlegen der Rinnenplatten in Kurvenbereichen sind in die Einheitspreise einzurechnen.

**07.02.0001 Rinne aus Betonformsteinen herst. Rinnenpl. 15/10**
StL-Nr. 231154414990
Rinne aus Betonformsteinen herstellen.
Formstein = Rinnenplatte, Breite = 15 cm, Dicke = 10
cm.
Fundament und Rückenstütze '= Unterbeton C20/25, 20 bis 24 cm dick, herstellen. Erforderliche Erdarbeiten ausführen.'

Fuge 'mit Fertigzementmörtel vergießen. Druckfestigkeit
am Würfel mindestens 50 N/mm2, Expositionsklasse XF4,
Ausbreitmaßklasse F5.'
Menge: 180,000 m
Leistungsbereichkatalog: 115

### Bereich 08 FRS UND LEITEINRICHTUNGEN

#### Abschnitt 08.00 ABBAU FRS UND LEITEINRICHTUNGEN

**08.00.0001 Leitpfosten abbauen Absch.L-Pf.Einsch*erf. Erdarbeiten Abbauteil verwert**
StL-Nr. 211290576101
Leitpfosten abbauen.
Abbauteil = Abscherleitpfosten einschließlich Stahleinschlaghalterung.
Erforderliche Erdarbeiten ausführen. Vorhandene Pfostenlöcher entsprechend der sie umgebenden Fläche
schließen.
Abbauteile nach Wahl des AN verwerten.
Menge: 140,000 St
Leistungsbereichkatalog: 129

**08.00.0002 Leitpfosten abbauen Aufsatzleitpfost.*Abbauteil verwert**
StL-Nr. 211290577001
Leitpfosten abbauen.
Abbauteil = Aufsatzleitpfosten.
Abbauteile nach Wahl des AN verwerten.
Menge: 90,000 St
Leistungsbereichkatalog: 129

**08.00.0003 Kilometerzeichen ausbauen Mat. der Verwertung zuführen.**
Kilometerzeichen ausbauen einschließlich der erforderlichen Erdarbeiten.
Pfostenlöcher entsprechend der sie umgebenden Fläche schließen.
Abbauteil = Kilometerzeichen aus Kunststoff.
Material der Verwertung  zuführen.
Menge: 20,000 St
Leistungsbereichkatalog: 129

#### Abschnitt 08.01 LEITPFOSTEN

**08.01.0001 Leitpfosten aufstellen Aussteif. 0,75 m*Typ R1, Kl. RA2 Bohrung Pfeilz. HB 1**
StL-Nr. 2112940399202191
Leitpfosten aus Niederdruckpolyäthylen (PE-HD) aufstellen.
Leitpfosten 'als Sockel-/Steckleitpfosten, Länge 1,20 m, mit einer Garnitur unverspiegelter Mehrkammer- reflektore nach Angaben des AG in weiß oder gelb, Reflektoren müssen BAST-geprüft und zugelassen sein.
Die Reflektoren sind planeben in versenkten Taschen mit
Kunststoffnieten oder mit rostfreien Schrauben
anzubringen.'

Mit Aussteifung '= separat entnehmbare Profilkernaussteifung. Wanddicke des Leitpfostens 3 mm.'

Aussteifungslänge 0,75 m.
Retroreflektoren Typklasse R1, Klasse RA 2.
Bohrungen für Pfeilzeichen.
Halterung '= Metallsockel (Führung außen) für Sockel-/Steckleitpfosten, feuerverzinkt.'

Leitpfosten in Boden, Homogenbereich HB 1 - FRS. Erforderliche Erdarbeiten ausführen, die die Pfosten umgebende Fläche wieder herstellen, überschüssigen Boden
flächenhaft verteilen.
Menge: 140,000 St
Leistungsbereichkatalog: 129

**08.01.0002 Leitpfosten aufstellen Aussteif. 0,5 m*Typ R1, Kl. RA2**
StL-Nr. 2112940399102090
Leitpfosten aus Niederdruckpolyäthylen (PE-HD) aufstellen.
Leitpfosten '= Aufsatzleitpfosten, Länge 0,55 m, mit einer Garnitur unverspiegelter verschweißter Mehrkammerreflektoren nach Angaben des AG in weiß oder gelb, Reflektoren müssen BAST-Geprüft und zugelassen sein.
Die Reflektoren sind planeben in versenkten Taschen mit Kunststoffnieten oder mit rostfreien Schrauben anzubringen.'

Mit Aussteifung '= separat entnehmbarer Profilkernaussteifung.
Wanddicke des Leitpfostens 3 mm.'

Aussteifungslänge 0,50 m.
Retroreflektoren Typklasse R1, Klasse RA 2.
Halterung 'aus Stahl, feuerverzinkt auf Pfosten IPE 100/Sigma 100/C 100/C 125, bzw.nach angebotenem System.'
Menge: 90,000 St
Leistungsbereichkatalog: 129

### Bereich 09 VERKEHRSSCHILDER

#### Abschnitt 09.00 ABBAU

*Hinweis*
An einem Rohrpfosten/Rohrrahmen können mehrere Schilder und Zusatzzeichen befestigt sein.

**09.00.0001 Verkehrsschild abbauen Größe bis 1,1 m2 Fundament entf.*neben d. Fahrbahn Stoffe d.Verw.zuf*Geeig.Boden verf.**
StL-Nr. 2113001110991122
Verkehrsschild ggf. mit Aufstellvorrichtung abbauen.
Schildgröße bis 1,1 m2.
Aufstellvorrichtung '= Rohrpfosten oder einbeiniger Rohrrahmen, DU bis 76,1 mm abbauen.'

Fundament entfernen.
Schild neben der Fahrbahn.
Abgebaute Stoffe nach Wahl des AN verwerten.
Fundamentlöcher mit geeignetem Boden des AN verfüllen
und verdichten.
Menge: 60,000 St
Leistungsbereichkatalog: 130

#### Abschnitt 09.01 VERKEHRSSCHILD

*Hinweis*
bis einschließlich OZ 09.01.0007.
An einem Rohrpfosten/Rohrrahmen können mehrere Schilder und Zusatzzeichen befestigt sein.

**09.01.0001 Verkehrsschild anbringen Ronde*Größe 2*einseitig Folie RA 2 Alu-Klemmschellen*UK Schild ab 2 m**
StL-Nr. 2113010101212932
Verkehrsschild nach Unterlagen des AG anbringen.
Schild = Ronde.
Größe 2.
Einseitig.
Mit retroreflektierender Folie der Klasse RA 2.
Schild 'aus Aluminium, 2 mm dick, randprofilverstärkt.'

Befestigung mit Aluminium-Klemmschelle. Verschraubung
aus nicht rostendem Stahl mind. der Stahlsorte A 2.
Anbringung neben der Fahrbahn. Unterkante des Schildes
ab 2,00 m über der Verkehrsfläche.
Menge: 32,000 St
Leistungsbereichkatalog: 130

**09.01.0002 Verkehrsschild anbringen Dreieck*Größe 2*einseitig Folie RA 2 Alu-Klemmschellen*UK Schild ab 2 m**
StL-Nr. 2113010102212932
Verkehrsschild nach Unterlagen des AG anbringen.
Schild = Dreieck.
Größe 2.
Einseitig.
Mit retroreflektierender Folie der Klasse RA 2.
Schild 'aus Aluminium, 2 mm dick, randprofilverstärkt.'

Befestigung mit Aluminium-Klemmschelle. Verschraubung
aus nicht rostendem Stahl mind. der Stahlsorte A 2.
Anbringung neben der Fahrbahn. Unterkante des Schildes
ab 2,00 m über der Verkehrsfläche.
Menge: 15,000 St
Leistungsbereichkatalog: 130

**09.01.0003 Verkehrsschild anbringen Quadrat*Größe 2*einseitig Folie RA 2 Alu-Klemmschellen*UK Schild ab 2 m**
StL-Nr. 2113010103212932
Verkehrsschild nach Unterlagen des AG anbringen.
Schild = Quadrat.
Größe 2.
Einseitig.
Mit retroreflektierender Folie der Klasse RA 2.
Schild 'aus Aluminium, 2 mm dick, randprofilverstärkt.'

Befestigung mit Aluminium-Klemmschelle. Verschraubung
aus nicht rostendem Stahl mind. der Stahlsorte A 2.
Anbringung neben der Fahrbahn. Unterkante des Schildes
ab 2,00 m über der Verkehrsfläche.
Menge: 20,000 St
Leistungsbereichkatalog: 130

**09.01.0004 Verkehrsschild anbringen Z206,1050x1050mm*Größe 2 einseitig*Folie RA 2*Alu-Klemmschellen UK Schild ab 2 m**
StL-Nr. 2113010122212932
Verkehrsschild nach Unterlagen des AG anbringen.
Schild = Zeichen 206, 1050 x 1050 mm.
Größe 2.
Einseitig.
Mit retroreflektierender Folie der Klasse RA 2.
Schild 'aus Aluminium, 2 mm dick, randprofilverstärkt.'

Befestigung mit Aluminium-Klemmschelle. Verschraubung
aus nicht rostendem Stahl mind. der Stahlsorte A 2.
Anbringung neben der Fahrbahn. Unterkante des Schildes
ab 2,00 m über der Verkehrsfläche.
Menge: 4,000 St
Leistungsbereichkatalog: 130

**09.01.0005 Verkehrsschild anbringen Z626,750x500mm*Größe 2 einseitig*Folie RA 2*Alu-Klemmschellen UK Schild unt.2 m**
StL-Nr. 2113010147212931
Verkehrsschild nach Unterlagen des AG anbringen.
Schild = Zeichen 626-10, 626-20, 750 x 500 mm.
Größe 2.
Einseitig.
Mit retroreflektierender Folie der Klasse RA 2.
Schild 'aus Aluminium, flach, 2 mm dick.'

Befestigung mit Aluminium-Klemmschelle. Verschraubung
aus nicht rostendem Stahl mind. der Stahlsorte A 2.
Anbringung neben der Fahrbahn. Unterkante des Schildes
unter 2,00 m über der Verkehrsfläche.
Menge: 15,000 St
Leistungsbereichkatalog: 130

**09.01.0006 Verkehrsschild anbringen Z626-31,1200x600*Größe 2 einseitig*Folie RA 2*Alu-Klemmschellen UK Schild unt.2 m**
StL-Nr. 2113010148212931
Verkehrsschild nach Unterlagen des AG anbringen.
Schild = Zeichen 626-31, 1200 x 600 mm.
Größe 2.
Einseitig.
Mit retroreflektierender Folie der Klasse RA 2.
Schild 'aus Aluminium, flach, 2 mm dick.'

Befestigung mit Aluminium-Klemmschelle. Verschraubung
aus nicht rostendem Stahl mind. der Stahlsorte A 2.
Anbringung neben der Fahrbahn. Unterkante des Schildes
unter 2,00 m über der Verkehrsfläche.
Menge: 4,000 St
Leistungsbereichkatalog: 130

**09.01.0007 Verkehrsschild anbringen Zusatzz. Höhe 1*Größe 2 einseitig*Folie RA 2*Alu-Klemmschellen UK Schild ab 2 m**
StL-Nr. 2113010150212932
Verkehrsschild nach Unterlagen des AG anbringen.
Schild = Zusatzzeichen Höhe 1.
Größe 2.
Einseitig.
Mit retroreflektierender Folie der Klasse RA 2.
Schild 'aus Aluminium, flach, 2 mm dick.'

Befestigung mit Aluminium-Klemmschelle. Verschraubung
aus nicht rostendem Stahl mind. der Stahlsorte A 2.
Anbringung neben der Fahrbahn. Unterkante des Schildes
ab 2,00 m über der Verkehrsfläche.
Menge: 5,000 St
Leistungsbereichkatalog: 130

#### Abschnitt 09.02 AUFSTELLVORRICHTUNG F. VERKEHRSSCH.

**09.02.0001 Rohrpfosten aufstellen Länge>1500-2000mm*R.St. 60,3/2,0 mm Boden Unterl. AG Aushub verwerten**
StL-Nr. 2113030221001920
Rohrpfosten mit Abdeckkappe für Verkehrsschild aufstellen einschl. anfallenden Aushubarbeiten. Stahlteile
feuerverzinkt. Umgebende Fläche entsprechend dem früheren Zustand herstellen.
Pfostenlänge = über 1500 mm bis 2000 mm.
Rohr = Stahl 60,3/2,0 mm.
Aufstellung in Boden/Homogenbereich nach Unterlagen des
AG.
Fundament 'aus Ortbeton C 12/15, Breite 30/30 cm, Tiefe 80 cm herstellen.'

Aushub nach Wahl des AN verwerten.
Menge: 15,000 St
Leistungsbereichkatalog: 130

**09.02.0002 Rohrpfosten aufstellen Länge>3500-4000mm*R.St. 60,3/2,0 mm Boden Unterl. AG Aushub verwerten**
StL-Nr. 2113030261001920
Rohrpfosten mit Abdeckkappe für Verkehrsschild aufstellen einschl. anfallenden Aushubarbeiten. Stahlteile
feuerverzinkt. Umgebende Fläche entsprechend dem früheren Zustand herstellen.
Pfostenlänge = über 3500 mm bis 4000 mm.
Rohr = Stahl 60,3/2,0 mm.
Aufstellung in Boden/Homogenbereich nach Unterlagen des
AG.
Fundament 'aus Ortbeton C 12/15, Breite 30/30 cm, Tiefe 80 cm herstellen.'

Aushub nach Wahl des AN verwerten.
Menge: 70,000 St
Leistungsbereichkatalog: 130

### Bereich 10 FAHRBAHNMARKIERUNGEN

#### Abschnitt 10.00 DEMARKIERUNG

**10.00.0001 Längsmarkierung entfernen*Breite 0,12 m Plastik*a.Asphaltdecksch. Deckenerneuerung*feinstfräsen Abf.d. Verw.zuf.**
StL-Nr. 2113100591311101
Längsmarkierung einschl. evtl. Sperrflächenumrandung
entfernen. Abgerechnet wird der entfernte Strich, bei
Doppelstrichen zwei Striche.
Markierung 'Fahrbahn- oder Fahrstreifenbegrenzung'

Strichbreite = 0,12 m.
Markierungsstoffart = Plastikmasse.
Auf Asphaltdeckschicht.
Entfernen für Deckenerneuerung.
Durch Feinstfräsen.
Abfall aufnehmen und nach Wahl des AN verwerten.
Menge: 3000,000 m
Leistungsbereichkatalog: 131

**10.00.0002 Längsmarkierung entfernen*Breite 0,15 m Plastik*a.Asphaltdecksch. Deckenerneuerung*feinstfräsen Abf.d. Verw.zuf.**
StL-Nr. 2113100592311101
Längsmarkierung einschl. evtl. Sperrflächenumrandung
entfernen. Abgerechnet wird der entfernte Strich, bei
Doppelstrichen zwei Striche.
Markierung 'Fahrbahn- oder Fahrstreifenbegrenzung'

Strichbreite = 0,15 m.
Markierungsstoffart = Plastikmasse.
Auf Asphaltdeckschicht.
Entfernen für Deckenerneuerung.
Durch Feinstfräsen.
Abfall aufnehmen und nach Wahl des AN verwerten.
Menge: 5400,000 m
Leistungsbereichkatalog: 131

**10.00.0003 Längsmarkierung entfernen*Breite 0,30 m Plastik*a.Asphaltdecksch. Deckenerneuerung*feinstfräsen Abf.d. Verw.zuf.**
StL-Nr. 2113100594311101
Längsmarkierung einschl. evtl. Sperrflächenumrandung
entfernen. Abgerechnet wird der entfernte Strich, bei
Doppelstrichen zwei Striche.
Markierung 'Fahrbahn- oder Fahrstreifenbegrenzung'

Strichbreite = 0,30 m.
Markierungsstoffart = Plastikmasse.
Auf Asphaltdeckschicht.
Entfernen für Deckenerneuerung.
Durch Feinstfräsen.
Abfall aufnehmen und nach Wahl des AN verwerten.
Menge: 1600,000 m
Leistungsbereichkatalog: 131

**10.00.0004 Längsmarkierung entfernen Leitlinie 1zu2*Breite 0,15 m Plastik*a.Asphaltdecksch. Deckenerneuerung*feinstfräsen Abf.d. Verw.zuf.**
StL-Nr. 2113100532311101
Längsmarkierung einschl. evtl. Sperrflächenumrandung
entfernen. Abgerechnet wird der entfernte Strich, bei
Doppelstrichen zwei Striche.
Unterbrochener Strich; Verhältnis Strich/Lücke 1 zu 2
als Leitlinie.
Strichbreite = 0,15 m.
Markierungsstoffart = Plastikmasse.
Auf Asphaltdeckschicht.
Entfernen für Deckenerneuerung.
Durch Feinstfräsen.
Abfall aufnehmen und nach Wahl des AN verwerten.
Menge: 1000,000 m
Leistungsbereichkatalog: 131

**10.00.0005 Längsmarkierung entfernen Leitlinie 1 zu 1*Breite 0,15 m Plastik*a.Asphaltdecksch. Deckenerneuerung*feinstfräsen Abf.d. Verw.zuf.**
StL-Nr. 2113100552311101
Längsmarkierung einschl. evtl. Sperrflächenumrandung
entfernen. Abgerechnet wird der entfernte Strich, bei
Doppelstrichen zwei Striche.
Unterbrochener Strich; Verhältnis Strich/Lücke 1 zu 1
als Leitlinie.
Strichbreite = 0,15 m.
Markierungsstoffart = Plastikmasse.
Auf Asphaltdeckschicht.
Entfernen für Deckenerneuerung.
Durch Feinstfräsen.
Abfall aufnehmen und nach Wahl des AN verwerten.
Menge: 150,000 m
Leistungsbereichkatalog: 131

**10.00.0006 Längsmarkierung entfernen Leitlinie 2 zu 1*Breite 0,15 m Plastik*a.Asphaltdecksch. Deckenerneuerung*feinstfräsen Abf.d. Verw.zuf.**
StL-Nr. 2113100562311101
Längsmarkierung einschl. evtl. Sperrflächenumrandung
entfernen. Abgerechnet wird der entfernte Strich, bei
Doppelstrichen zwei Striche.
Unterbrochener Strich; Verhältnis Strich/Lücke 2 zu 1
als Leitlinie.
Strichbreite = 0,15 m.
Markierungsstoffart = Plastikmasse.
Auf Asphaltdeckschicht.
Entfernen für Deckenerneuerung.
Durch Feinstfräsen.
Abfall aufnehmen und nach Wahl des AN verwerten.
Menge: 200,000 m
Leistungsbereichkatalog: 131

**10.00.0007 Längsmarkierung entfernen Blockmark. 1 zu 1*Breite 0,30 m Plastik*a.Asphaltdecksch. Deckenerneuerung*feinstfräsen Abf.d. Verw.zuf.**
StL-Nr. 2113100544311101
Längsmarkierung einschl. evtl. Sperrflächenumrandung
entfernen. Abgerechnet wird der entfernte Strich, bei
Doppelstrichen zwei Striche.
Unterbrochener Strich; Verhältnis Strich/Lücke 1 zu 1
als Fahrbahnbegrenzung (Blockmarkierung).
Strichbreite = 0,30 m.
Markierungsstoffart = Plastikmasse.
Auf Asphaltdeckschicht.
Entfernen für Deckenerneuerung.
Durch Feinstfräsen.
Abfall aufnehmen und nach Wahl des AN verwerten.
Menge: 40,000 m
Leistungsbereichkatalog: 131

**10.00.0008 Längsmarkierung entfernen Leitlinie 1 zu 1*Breite 0,30 m Plastik*a.Asphaltdecksch. Deckenerneuerung*feinstfräsen Abf.d. Verw.zuf.**
StL-Nr. 2113100554311101
Längsmarkierung einschl. evtl. Sperrflächenumrandung
entfernen. Abgerechnet wird der entfernte Strich, bei
Doppelstrichen zwei Striche.
Unterbrochener Strich; Verhältnis Strich/Lücke 1 zu 1
als Leitlinie.
Strichbreite = 0,30 m.
Markierungsstoffart = Plastikmasse.
Auf Asphaltdeckschicht.
Entfernen für Deckenerneuerung.
Durch Feinstfräsen.
Abfall aufnehmen und nach Wahl des AN verwerten.
Menge: 450,000 m
Leistungsbereichkatalog: 131

**10.00.0009 Sonstige Markierung entfernen Quermarkierung*Breite 0,50 m Farbe*a.Asphaltdecksch. Deckenerneuerung*Abf.d. Verw.zuf.**
StL-Nr. 2113101015111001
Sonstige Markierung wie Quermarkierung, Schrägstrich
der Sperrfläche oder Parkmarkierung entfernen. Abgerechnet wird der entfernte Strich.
Quermarkierung.
Strichbreite = 0,50 m.
Markierungsstoffart = Farbe.
Auf Asphaltdeckschicht.
Entfernen für Deckenerneuerung.
Abfall aufnehmen und nach Wahl des AN verwerten.
Menge: 450,000 m
Leistungsbereichkatalog: 131

**10.00.0010 Markierungszeichen entfernen Plastikmasse*a.Asphaltdecksch. Deckenerneuerung*Abf.d. Verw.zuf.**
StL-Nr. 21131015311001
Markierungszeichen entfernen. Abgerechnet wird die entfernte markierte Fläche. Bei Pfeil, Buchstabe, Ziffer,
Verkehrsschild und Piktogramm ergibt sich die Fläche
aus dem kleinsten umschließenden Rechteck.
Markierungsstoffart = Plastikmasse.
Auf Asphaltdeckschicht.
Entfernen für Deckenerneuerung.
Abfall aufnehmen und nach Wahl des AN verwerten.
Menge: 100,000 m2
Leistungsbereichkatalog: 131

#### Abschnitt 10.01 TYP I - ENDGÜLTIGE MARKIERUNG

**10.01.0001 Sperrflächenmark. Typ I herstellen Breite 0,50 m*ohne Vormarkier. mehrkomp. Farbe*mind. P 4 nicht grob.Decke**
StL-Nr. 21131415322012
Sperrfläche als Schrägstrichgatter Typ I als endgültige
Markierung herstellen. Abgerechnet wird der markierte
Strich.
Strichbreite = 0,50 m.
Strich ohne Vormarkierung.
Markierungssystem aus mehrkomponentiger lösemittelarmer
Farbe (High-Solid).
Verkehrsklasse mindestens P 4.
Markierung auf nicht grobstrukturierter Asphaltdeckschicht.
Menge: 400,000 m
Leistungsbereichkatalog: 131

#### Abschnitt 10.02 TYP II - ENDGÜLTIGE MARKIERUNG

**10.02.0001 Längsmarkierung Typ II herstellen*Breite 0,12 m mit Vormarkierung*P 7 nicht grob.Decke**
StL-Nr. 2113150591199022
Längsmarkierung Typ II einschl. evtl.
Sperrflächenumrandung als endgültige Markierung herstellen. Abgerechnet wird der markierte Strich, bei
Doppelstrichen zwei Striche.
Markierung 'Fahrbahn- oder Fahrstreifenbegrenzung'

Strichbreite = 0,12 m.
Strich mit Vormarkierung.
Markierungssystem aus 'reaktivem Stoff, spritzbar (Kaltspritzplastik), kombiniert mit reaktivem Stoff nicht spritzbar (Kaltplastikmasse).'

Als System 'als unregelmäßige Agglomeratmarkierung mit Grundstrich als Gesamtsystem BASt-geprüft mit einem BASt-Prüfzeugnis.'

Verkehrsklasse = P 7.
Markierung auf nicht grobstrukturierter Asphaltdeckschicht.
Menge: 3000,000 m
Leistungsbereichkatalog: 131

**10.02.0002 Längsmarkierung Typ II herstellen*Breite 0,15 m mit Vormarkierung*P 7 nicht grob.Decke**
StL-Nr. 2113150592199022
Längsmarkierung Typ II einschl. evtl.
Sperrflächenumrandung als endgültige Markierung herstellen. Abgerechnet wird der markierte Strich, bei
Doppelstrichen zwei Striche.
Markierung 'Fahrbahn- oder Fahrstreifenbegrenzung'

Strichbreite = 0,15 m.
Strich mit Vormarkierung.
Markierungssystem aus 'reaktivem Stoff, spritzbar (Kaltspritzplastik), kombiniert mit reaktivem Stoff nicht spritzbar (Kaltplastikmasse).'

Als System 'als unregelmäßige Agglomeratmarkierung mit Grundstrich als Gesamtsystem BASt-geprüft mit einem BASt-Prüfzeugnis.'

Verkehrsklasse = P 7.
Markierung auf nicht grobstrukturierter Asphaltdeckschicht.
Menge: 5400,000 m
Leistungsbereichkatalog: 131

**10.02.0003 Längsmarkierung Typ II herstellen*Breite 0,25 m mit Vormarkierung*P 7 nicht grob.Decke**
StL-Nr. 2113150593199022
Längsmarkierung Typ II einschl. evtl.
Sperrflächenumrandung als endgültige Markierung herstellen. Abgerechnet wird der markierte Strich, bei
Doppelstrichen zwei Striche.
Markierung 'Fahrbahn- oder Fahrstreifenbegrenzung'

Strichbreite = 0,25 m.
Strich mit Vormarkierung.
Markierungssystem aus 'reaktivem Stoff, spritzbar (Kaltspritzplastik), kombiniert mit reaktivem Stoff nicht spritzbar (Kaltplastikmasse).'

Als System 'als unregelmäßige Agglomeratmarkierung mit Grundstrich als Gesamtsystem BASt-geprüft mit einem BASt-Prüfzeugnis.'

Verkehrsklasse = P 7.
Markierung auf nicht grobstrukturierter Asphaltdeckschicht.
Menge: 1600,000 m
Leistungsbereichkatalog: 131

**10.02.0004 Längsmarkierung Typ II herstellen Leitlinie 1 zu 1*Breite 0,25 m mit Vormarkierung*P 7 nicht grob.Decke**
StL-Nr. 2113150553199022
Längsmarkierung Typ II einschl. evtl.
Sperrflächenumrandung als endgültige Markierung herstellen. Abgerechnet wird der markierte Strich, bei
Doppelstrichen zwei Striche.
Unterbrochen; Verhältnis Strich/Lücke 1 zu 1 als Leitlinie.
Strichbreite = 0,25 m.
Strich mit Vormarkierung.
Markierungssystem aus 'reaktivem Stoff, spritzbar (Kaltspritzplastik), kombiniert mit reaktivem Stoff nicht spritzbar (Kaltplastikmasse).'

Als System 'als unregelmäßige Agglomeratmarkierung mit Grundstrich als Gesamtsystem BASt-geprüft mit einem BASt-Prüfzeugnis.'

Verkehrsklasse = P 7.
Markierung auf nicht grobstrukturierter Asphaltdeckschicht.
Menge: 450,000 m
Leistungsbereichkatalog: 131

**10.02.0005 Längsmarkierung Typ II herstellen Leitlinie 1 zu 2*Breite 0,15 m mit Vormarkierung*P 7 nicht grob.Decke**
StL-Nr. 2113150532199022
Längsmarkierung Typ II einschl. evtl.
Sperrflächenumrandung als endgültige Markierung herstellen. Abgerechnet wird der markierte Strich, bei
Doppelstrichen zwei Striche.
Unterbrochen; Verhältnis Strich/Lücke 1 zu 2 als Leitlinie.
Strichbreite = 0,15 m.
Strich mit Vormarkierung.
Markierungssystem aus 'reaktivem Stoff, spritzbar (Kaltspritzplastik), kombiniert mit reaktivem Stoff nicht spritzbar (Kaltplastikmasse).'

Als System 'als unregelmäßige Agglomeratmarkierung mit Grundstrich als Gesamtsystem BASt-geprüft mit einem BASt-Prüfzeugnis.'

Verkehrsklasse = P 7.
Markierung auf nicht grobstrukturierter Asphaltdeckschicht.
Menge: 1000,000 m
Leistungsbereichkatalog: 131

**10.02.0006 Längsmarkierung Typ II herstellen Leitlinie 1 zu 1*Breite 0,15 m mit Vormarkierung*P 7 nicht grob.Decke**
StL-Nr. 2113150552199022
Längsmarkierung Typ II einschl. evtl.
Sperrflächenumrandung als endgültige Markierung herstellen. Abgerechnet wird der markierte Strich, bei
Doppelstrichen zwei Striche.
Unterbrochen; Verhältnis Strich/Lücke 1 zu 1 als Leitlinie.
Strichbreite = 0,15 m.
Strich mit Vormarkierung.
Markierungssystem aus 'reaktivem Stoff, spritzbar (Kaltspritzplastik), kombiniert mit reaktivem Stoff nicht spritzbar (Kaltplastikmasse).'

Als System 'als unregelmäßige Agglomeratmarkierung mit Grundstrich als Gesamtsystem BASt-geprüft mit einem BASt-Prüfzeugnis.'

Verkehrsklasse = P 7.
Markierung auf nicht grobstrukturierter Asphaltdeckschicht.
Menge: 150,000 m
Leistungsbereichkatalog: 131

**10.02.0007 Längsmarkierung Typ II herstellen Leitlinie 2 zu 1*Breite 0,15 m mit Vormarkierung*P 7 nicht grob.Decke**
StL-Nr. 2113150562199022
Längsmarkierung Typ II einschl. evtl.
Sperrflächenumrandung als endgültige Markierung herstellen. Abgerechnet wird der markierte Strich, bei
Doppelstrichen zwei Striche.
Unterbrochen; Verhältnis Strich/Lücke 2 zu 1 als Leitlinie.
Strichbreite = 0,15 m.
Strich mit Vormarkierung.
Markierungssystem aus 'reaktivem Stoff, spritzbar (Kaltspritzplastik), kombiniert mit reaktivem Stoff nicht spritzbar (Kaltplastikmasse).'

Als System 'als unregelmäßige Agglomeratmarkierung mit Grundstrich als Gesamtsystem BASt-geprüft mit einem BASt-Prüfzeugnis.'

Verkehrsklasse = P 7.
Markierung auf nicht grobstrukturierter Asphaltdeckschicht.
Menge: 200,000 m
Leistungsbereichkatalog: 131

**10.02.0008 Längsmarkierung Typ II herstellen Blockmark. 1 zu 1*Breite 0,25 m mit Vormarkierung*P 7 nicht grob.Decke**
StL-Nr. 2113150543199022
Längsmarkierung Typ II einschl. evtl.
Sperrflächenumrandung als endgültige Markierung herstellen. Abgerechnet wird der markierte Strich, bei
Doppelstrichen zwei Striche.
Unterbrochen; Verhältnis Strich/Lücke 1 zu 1 als Fahrbahnbegrenzung (Blockmarkierung).
Strichbreite = 0,25 m.
Strich mit Vormarkierung.
Markierungssystem aus 'reaktivem Stoff, spritzbar (Kaltspritzplastik), kombiniert mit reaktivem Stoff nicht spritzbar (Kaltplastikmasse).'

Als System 'als unregelmäßige Agglomeratmarkierung mit Grundstrich als Gesamtsystem BASt-geprüft mit einem BASt-Prüfzeugnis.'

Verkehrsklasse = P 7.
Markierung auf nicht grobstrukturierter Asphaltdeckschicht.
Menge: 40,000 m
Leistungsbereichkatalog: 131

**10.02.0009 Quermarkierung Typ II herstellen Haltlinie*mit Vormarkierung Heißplastikmasse nicht grob.Decke**
StL-Nr. 21131510112902
Quermarkierung Typ II als endgültige Markierung herstellen. Verkehrsklasse P 7. Abgerechnet wird der markierte Strich.
Markierung = Haltlinie.
Strich mit Vormarkierung.
Markierungssystem aus thermoplastischem Stoff, nicht
spritzbar (Heißplastikmasse).
Als System 'mit Grundstrich als Gesamtsystem BASt-geprüft mit einem BASt-Prüfzeugnis.'

Markierung auf nicht grobstrukturierter Asphaltdeckschicht.
Menge: 30,000 m
Leistungsbereichkatalog: 131

**10.02.0010 Pfeilmarkierung Typ II herstellen geradeaus*mit Vormarkierung Länge 5,00 m*Heißplastikmasse*nicht grob.Decke**
StL-Nr. 2113152011229002
Pfeilmarkierung Typ II als endgültige Markierung herstellen.  Verkehrsklasse P 7.
Markierungszeichen = Pfeil geradeaus.
Mit Vormarkierung.
Länge = 5,00 m.
Markierungssystem aus thermoplastischem Stoff, nicht
spritzbar (Heißplastikmasse).
Als System 'mit Grundstrich als Gesamtsystem BASt-geprüft mit einem BASt-Prüfzeugnis.'

Markierung auf nicht grobstrukturierter Asphaltdeckschicht.
Menge: 6,000 St
Leistungsbereichkatalog: 131

**10.02.0011 Pfeilmarkierung Typ II herstellen li.o.re. ab*mit Vormarkierung Länge 5,00 m*Heißplastikmasse*nicht grob.Decke**
StL-Nr. 2113152021229002
Pfeilmarkierung Typ II als endgültige Markierung herstellen.  Verkehrsklasse P 7.
Markierungszeichen = Pfeil links oder rechts ab.
Mit Vormarkierung.
Länge = 5,00 m.
Markierungssystem aus thermoplastischem Stoff, nicht
spritzbar (Heißplastikmasse).
Als System 'mit Grundstrich als Gesamtsystem BASt-geprüft mit einem BASt-Prüfzeugnis.'

Markierung auf nicht grobstrukturierter Asphaltdeckschicht.
Menge: 6,000 St
Leistungsbereichkatalog: 131

**10.02.0012 Pfeilmarkierung Typ II herstellen Vorankünd.pfeil*mit Vormarkierung Länge 5,00 m*Heißplastikmasse*nicht grob.Decke**
StL-Nr. 2113152061229002
Pfeilmarkierung Typ II als endgültige Markierung herstellen.  Verkehrsklasse P 7.
Markierungszeichen = Vorankündigungspfeil.
Mit Vormarkierung.
Länge = 5,00 m.
Markierungssystem aus thermoplastischem Stoff, nicht
spritzbar (Heißplastikmasse).
Als System 'mit Grundstrich als Gesamtsystem BASt-geprüft mit einem BASt-Prüfzeugnis.'

Markierung auf nicht grobstrukturierter Asphaltdeckschicht.
Menge: 6,000 St
Leistungsbereichkatalog: 131

**10.02.0013 Sonstiges Mark.zeichen Typ II herst Buchstabe*mit Vormarkierung Heißplastikmasse nicht grob.Decke**
StL-Nr. 21131530112902
Sonstiges Markierungszeichen Typ II als endgültige Markierung nach Unterlagen des AG herstellen. Verkehrsklasse P 7.
Markierungszeichen = Buchstabe.
Mit Vormarkierung.
Markierungssystem aus thermoplastischem Stoff, nicht
spritzbar (Heißplastikmasse).
Als System 'mit Grundstrich als Gesamtsystem BASt-geprüft mit einem BASt-Prüfzeugnis.'

Markierung auf nicht grobstrukturierter Asphaltdeckschicht.
Menge: 1,000 St
Leistungsbereichkatalog: 131

**10.02.0014 Sonstiges Mark.zeichen Typ II herst Ziffer*mit Vormarkierung Heißplastikmasse nicht grob.Decke**
StL-Nr. 21131530212902
Sonstiges Markierungszeichen Typ II als endgültige Markierung nach Unterlagen des AG herstellen. Verkehrsklasse P 7.
Markierungszeichen = Ziffer.
Mit Vormarkierung.
Markierungssystem aus thermoplastischem Stoff, nicht
spritzbar (Heißplastikmasse).
Als System 'mit Grundstrich als Gesamtsystem BASt-geprüft mit einem BASt-Prüfzeugnis.'

Markierung auf nicht grobstrukturierter Asphaltdeckschicht.
Menge: 2,000 St
Leistungsbereichkatalog: 131

#### Abschnitt 10.03 PRÜFUNG

*Hinweis*
Prüfung in mehreren Teilabschnitten

**10.03.0001 Prüfung fertige Leistung Neuzustand**
*** Pauschalposition
StL-Nr. 21131607
Durchführung der Prüfung der fertigen Leistung im Neuzustand für alle ausgeführten Markierungssysteme durch
eine anerkannte Prüfstelle.
Menge: 1,000 Psch
Leistungsbereichkatalog: 131
